# Rathaus Kirrweiler
Angebotsaufforderung (GAEB 90, DA83)
DV-Nummer: 2016_009
Währung: EUR
Auftraggeber: Ortsgemeinde Kirrweiler, Immengartenstraße 24, 67487 Maikamm

## SCHREINERARBEITEN, INNENTÜREN
Datum: 24.08.26

*Hinweis*
Die im LV beschriebenen Eichenholztüren müssen alle von
gleichen Hersteller angeboten werden!

Hersteller Holztüren: _____________________________

Die im LV beschriebenen Schichtstofftüren müssen alle
von gleichen Hersteller angeboten werden!

Hersteller Schichtstofftüren: _________________________

Die im LV beschriebenen Aluminiumumfassungszargen
müssen alle von gleichen Hersteller angeboten werden!

Hersteller
Aluminiumumfassungszargen: __________________________

Die im LV beschriebenen Edelstahldrückergarnituren
müssen alle von gleichen Hersteller angeboten werden!

Drückergarnitur: _____________________________

Bänder: _____________________________

Schichtstoff: _____________________________

### Titel 01 Innentüren EG

**01.1 Aluminiumlzarge als zweiteilige Zarge 1,01/2,14 m Öffnungsmaß**
Wandstärke: 29-32 cm Mauerwerkswand.
Aluminiumzarge als zweiteilige Zarge, endbeschichtet,
für stumpf einschlagende Türblätter.
Farbe nach Wahl des AG.
Menge: 3,000 Stk

**01.2 Eichenholz Umfassungszarge als zweiteilige Zarge 0,885/2,14 m Öffnungsmaß**
Wandstärke: 12 - 14 cm Trockenbau
Eichenholz furnierte zweiteilige Zarge, lackiert
für stumpf einschlagende Türblätter.
Menge: 1,000 Stk

**01.3 Aluminiumlzarge als zweiteilige Zarge 0,76/2,14 m Öffnungsmaß**
Wandstärke: 14-16 cm Trockenbau + Fliese
Aluminiumzarge als zweiteilige Zarge, endbeschichtet
für stumpf einschlagende Türblätter.
Farbe nach Wahl des AG.
Menge: 4,000 Stk

**01.4 Aluminiumlzarge als zweiteilige Zarge 0,76/2,14 m Öffnungsmaß**
Wandstärke: 22-24 cm Trockenbau + Fliese
Aluminiumzarge als zweiteilige Zarge, endbeschichtet
für stumpf einschlagende Türblätter.
Farbe nach Wahl des AG.
Menge: 1,000 Stk

**01.5 Nassraumtür 1,01/2,14 m Rohbaumaß**
passend zu den ausgeschriebenen Zargen,
stumpf einschlagend, Kanten mit Hartholzumleimern,
Kanten natur lackiert
Klimaklasse II

Beanspruchungsklasse S

3D Edelstahl-Objekt-Türbänder, horizontal, vertikal und
im Andruck bei eingehängter Tür stufenlos verstellbar,
rechts und links verwendbar mit verdeckt liegender
Verschraubung. Verschraubung Türblatt mit mind. fünf
Schrauben pro Band, Verschraubung Zarge mit mind. drei
Maschinenschrauben pro Band. Zusätzliche Stellschrauben
in der Zarge zum Einstellen der Türeblätter.
Drückergarnitur aus Edelstahl mit Bügelgriff für
schulischen Bereich geeignet mit Langschild.
Mittelschweres Schloss vorgerichtet für Schließanlage.
Menge: 3,000 Stk

**01.6 Nassraumtür 0,76/2,14 m Rohbaumaß**
ppassend zu den ausgeschriebenen Zargen,
stumpf einschlagend, Kanten mit Hartholzumleimern,
Kanten natur lackiert
Klimaklasse II

Beanspruchungsklasse S

3D Edelstahl-Objekt-Türbänder, horizontal, vertikal und
im Andruck bei eingehängter Tür stufenlos verstellbar,
rechts und links verwendbar mit verdeckt liegender
Verschraubung. Verschraubung Türblatt mit mind. fünf
Schrauben pro Band, Verschraubung Zarge mit mind. drei
Maschinenschrauben pro Band. Zusätzliche Stellschrauben
in der Zarge zum Einstellen der Türeblätter.

Drückergarnitur aus Edelstahl mit Bügelgriff für
schulischen Bereich geeignet mit Langschild.
Mittelschweres Schloss vorgerichtet für Schließanlage.
Menge: 5,000 Stk

**01.7 Innentür Eiche furniert glatt, 0,885/2,14 m Rohbaumaß**
passend zu den ausgeschriebenen Zargen,
stumpf einschlagend, Kanten mit Hartholzumleimern,
Kanten natur lackiert
Klimaklasse II
Schallschutzklasse SSK 2

Beanspruchungsklasse 3

3D Edelstahl-Objekt-Türbänder, horizontal, vertikal und
im Andruck bei eingehängter Tür stufenlos verstellbar,
rechts und links verwendbar mit verdeckt liegender
Verschraubung. Verschraubung Türblatt mit mind. fünf
Schrauben pro Band, Verschraubung Zarge mit mind. drei
Maschinenschrauben pro Band. Zusätzliche Stellschrauben
in der Zarge zum Einstellen der Türeblätter.

Drückergarnitur aus Edelstahl mit Bügelgriff für
schulischen Bereich geeignet mit Langschild.
Mittelschweres Schloss vorgerichtet für Schließanlage.
Menge: 1,000 Stk

**01.8 Rauschschutztür T30RS Holztür mit Eichefurnier und Eiche Umfassungszarge**
einflügliges Türelement, T30RS, als Holztür mit Eiche
Furnier, stumpfe einschlagend, Tür und Außenkante
Rahmen flächenbündig.
B= 1,01 m
H= 2,14 m
Wandstärke 12-14 cm (Trockenbauwand)

Beanspruchungsklasse S

Obentürschließer mit Schienenführung und
Offenhaltungsfunktion (Rauchmelder beidseitig).
Raumhöhe =3,50 m
Panikbeschlag,
Drückergarnitur aus Edelstahl mit Bügelgriff für
schulischen Bereich geeignet mit Langschild.
Mittelschweres Schloss vorgerichtet für Schließanlage.
Menge: 1,000 Stk

**01.9 Rauschschutztür T30RS Holztür mit Eichefurnier und Eiche Blockrahmen**
einflügliges Türelement, T30RS, als Holztür mit Eiche
Furnier, stumpfe einschlagend, Tür und Außenkante
Rahmen flächenbündig.
B= 1,135 m
H= 2,14 m

Beanspruchungsklasse S

Obentürschließer mit Schienenführung und
Drückergarnitur aus Edelstahl mit Bügelgriff für
schulischen Bereich geeignet mit Langschild.
Mittelschweres Schloss vorgerichtet für Schließanlage.
Menge: 1,000 Stk

**01.10 Rauschschutztür DS Holztür mit Eichefurnier und Eiche Blockrahmen, Glasausschnitt**
einflügliges Türelement, DS, als Holztür mit Eiche
Furnier, stumpfe einschlagend, Tür und Außenkante
Rahmen flächenbündig.

B= 1,10 m
H= 2,10 m

Beanspruchungsklasse S

Drückergarnitur aus Edelstahl mit Bügelgriff für
schulischen Bereich geeignet mit Langschild.
Mittelschweres Schloss vorgerichtet für Schließanlage.
Menge: 1,000 Stk

**01.11 Holztür mit Eichefurnier und Eiche Blockrahmen**
einflügliges Türelement, als Holztür mit Eiche Furnier,
stumpfe einschlagend, Tür und Außenkante Rahmen
flächenbündig.

Einbau der Tür hinter einer Sandsteineinfassung. Maße
beschreiben die Rohbauöffnung hinter der
Sandsteineinfassung:
B= 1,31 m
H= 2,10 m
Öffnungsmaß Sandsteineifassung:
B= 1,11 m
H= 2,07 m

Beanspruchungsklasse S

Obentürschließer mit Schienenführung und
Offenhaltungsfunktion (Rauchmelder beidseitig).
Raumhöhe =3,50 m
Drückergarnitur aus Edelstahl mit Bügelgriff für
schulischen Bereich geeignet mit Langschild.
Mittelschweres Schloss vorgerichtet für Schließanlage.
Menge: 1,000 Stk

**01.12 Zulage WC Schließgarnitur**
Zulage für eine WC Schließgarnitur passend zu vor
beschriebenen Garnituren.
Menge: 4,000 Stk

### Titel 02 Innentüren OG Mieteinheit

**02.1 Aluminiumlzarge als zweiteilige Zarge 88,5/2,14 m Öffnungsmaß**
Wandstärke: 29-32 cm Mauerwerkswand.
Aluminiumzarge als zweiteilige Zarge, endbeschichtet,
für stumpf einschlagende Türblätter.
Farbe nach Wahl des AG.
Menge: 1,000 Stk

**02.2 Aluminiumlzarge als zweiteilige Zarge 88,5/2,14 m Öffnungsmaß**
Wandstärke: 20-22 cm Mauerwerkswand.
Aluminiumzarge als zweiteilige Zarge, endbeschichtet,
für stumpf einschlagende Türblätter.
Farbe nach Wahl des AG.
Menge: 1,000 Stk

**02.3 Aluminiumlzarge als zweiteilige Zarge 88,5/2,14 m Öffnungsmaß**
Wandstärke: 13-15 cm Trockenbauwand.
Aluminiumzarge als zweiteilige Zarge, endbeschichtet,
für stumpf einschlagende Türblätter.
Farbe nach Wahl des AG.
Menge: 1,000 Stk

**02.4 Aluminiumlzarge als zweiteilige Zarge 1,01/2,14 m Öffnungsmaß**
Wandstärke: 29-32 cm Mauerwerkswand.
Aluminiumzarge als zweiteilige Zarge, endbeschichtet,
für stumpf einschlagende Türblätter.
Farbe nach Wahl des AG.
Menge: 2,000 Stk

**02.5 Aluminiumlzarge als zweiteilige Zarge 1,01/2,14 m Öffnungsmaß**
Wandstärke: 13-15 cm Trockenbauwand.
Aluminiumzarge als zweiteilige Zarge, endbeschichtet,
für stumpf einschlagende Türblätter.
Farbe nach Wahl des AG.
Menge: 1,000 Stk

**02.6 Nassraumtür 88,5/2,14 m Rohbaumaß**
passend zu den ausgeschriebenen Zargen,
stumpf einschlagend, Kanten mit Hartholzumleimern,
Kanten natur lackiert
Klimaklasse II

Beanspruchungsklasse S

3D Edelstahl-Objekt-Türbänder, horizontal, vertikal und
im Andruck bei eingehängter Tür stufenlos verstellbar,
rechts und links verwendbar mit verdeckt liegender
Verschraubung. Verschraubung Türblatt mit mind. fünf
Schrauben pro Band, Verschraubung Zarge mit mind. drei
Maschinenschrauben pro Band. Zusätzliche Stellschrauben
in der Zarge zum Einstellen der Türeblätter.
Drückergarnitur aus Edelstahl mit Bügelgriff für
schulischen Bereich geeignet mit Langschild.
Mittelschweres Schloss vorgerichtet für Schließanlage.
Menge: 3,000 Stk

**02.7 Nassraumtür 1,01/2,14 m Rohbaumaß**
passend zu den ausgeschriebenen Zargen,
stumpf einschlagend, Kanten mit Hartholzumleimern,
Kanten natur lackiert
Klimaklasse II

Beanspruchungsklasse S

3D Edelstahl-Objekt-Türbänder, horizontal, vertikal und
im Andruck bei eingehängter Tür stufenlos verstellbar,
rechts und links verwendbar mit verdeckt liegender
Verschraubung. Verschraubung Türblatt mit mind. fünf
Schrauben pro Band, Verschraubung Zarge mit mind. drei
Maschinenschrauben pro Band. Zusätzliche Stellschrauben
in der Zarge zum Einstellen der Türeblätter.

Drückergarnitur aus Edelstahl mit Bügelgriff für
schulischen Bereich geeignet mit Langschild.
Mittelschweres Schloss vorgerichtet für Schließanlage.
Menge: 3,000 Stk

**02.8 Rauschschutztür T30RS Holztür mit Eichefurnier und Eiche Blockrahmen**
einflügliges Türelement, T30RS, als Holztür mit Eiche
Furnier, stumpfe einschlagend, Tür und Außenkante
Rahmen flächenbündig.
B= 1,135 m
H= 2,14 m

Beanspruchungsklasse S

Obentürschließer mit Schienenführung und
Drückergarnitur aus Edelstahl mit Bügelgriff für
schulischen Bereich geeignet mit Langschild.
Mittelschweres Schloss vorgerichtet für Schließanlage.

Tür als Wohnungsabschlusstür zu öffentlichem
Treppenraum mit entsprechendem Schallschutz
Schallschutzklasse SK3
Menge: 1,000 Stk

**02.9 Zulage WC Schließgarnitur**
Zulage für eine WC Schließgarnitur passend zu vor
beschriebenen Garnituren.
Menge: 1,000 Stk

### Titel 03 Innentüren OG Mehrzweck

**03.1 Rauschschutztür T30RS Holztür mit Eichefurnier und Eiche Umfassungszarge**
einflügliges Türelement, T30RS, als Holztür mit Eiche
Furnier, stumpfe einschlagend, Tür und Außenkante
Rahmen flächenbündig.
B= 1,01 m
H= 2,14 m
Wandstärke 12-14 cm (Trockenbauwand)

Beanspruchungsklasse S

Obentürschließer mit Schienenführung und
Offenhaltungsfunktion (Rauchmelder beidseitig).
Raumhöhe =3,50 m
Panikbeschlag,
Drückergarnitur aus Edelstahl mit Bügelgriff für
schulischen Bereich geeignet mit Langschild.
Mittelschweres Schloss vorgerichtet für Schließanlage.

Tür als Wohnungsabschlusstür zu öffentlichem
Treppenraum mit entsprechendem Schallschutz
Schallschutzklasse SK3
Menge: 1,000 Stk

**03.2 Holztür mit Eichefurnier und Eiche Blockrahmen**
einflügliges Türelement, als Holztür mit Eiche Furnier,
stumpfe einschlagend, Tür und Außenkante Rahmen
flächenbündig.

Öffnungsmaß:
B= 1,05 m
H= 2,10 m

Beanspruchungsklasse S

Obentürschließer mit Schienenführung und
Offenhaltungsfunktion (Rauchmelder beidseitig).
Raumhöhe =3,50 m
Drückergarnitur aus Edelstahl mit Bügelgriff für
schulischen Bereich geeignet mit Langschild.
Mittelschweres Schloss vorgerichtet für Schließanlage.

Tür als Wohnungsabschlusstür zu öffentlichem
Treppenraum mit entsprechendem Schallschutz
Schallschutzklasse SK3
Menge: 1,000 Stk

**03.3 Rauschschutztür T30RS zweiflüglige Holztür mit Eichefurnier und Eiche Blockrahmen**
zweiflügliges Türelement, T30RS, als Holztür mit Eiche
Furnier, stumpfe einschlagend, Tür und Außenkante
Rahmen flächenbündig.
Gehflügelbreite ca. 1.05 m
B=  1,63 m
H=  2,52 m

Beanspruchungsklasse S

Obentürschließer mit Schienenführung und
Schließfolgeregelung.
Drückergarnitur aus Edelstahl mit Bügelgriff für
schulischen Bereich geeignet mit Langschild.
Mittelschweres Schloss vorgerichtet für Schließanlage.

Tür als Wohnungsabschlusstür zu öffentlichem
Treppenraum mit entsprechendem Schallschutz
Schallschutzklasse SK3
Menge: 1,000 Stk

### Titel 04 Nachweisarbeiten

**04.1 Facharbeiter**
Menge: 10,000 h
Zuordnung: 311

USt %: 19,00
